# Gistl LPH 6
Angebotsaufforderung (GAEB DA XML 3.2, DA83)
Projekt: 22-030
Währung: EUR
Auftraggeber: Gemeinde Frauenau, Rathausplatz 4, 94258 Frauenau
Ausführungsort: Generalsanierung und Erweiterung des Gis
Erstellt mit: BUILDUP, BUILDUP v29.2.0.0, 02.03.2026

## 011 3160 Tischler - Fenster & Türen
Datum: 02.03.2026

### 11 3160 Tischler - Fenster & Türen

*Hinweis: Baubeschreibung*
Baubeschreibung

Allgemeine Beschreibung der Bauaufgabe
Bauwerk/Baukörper:

- Der Mehraufwand für den Material An-/Abtransport, für das Fördern und Laden
  innerhalb des Bestandsgebäudes ist einzukalkulieren.
- Durch den erschwerten Material An- und Abtransport wird eine Besichtung der
  Maßnahme vor Ort empfohlen.

1. Gelände – Höhenlage (Grundwasserstand), Kontaminationen:
Grundwasser steht in den geplanten Baugruben lt. Gutachten nicht an, in mittlerer Höhe zum Bestandsgelände jedoch etwas Schichtenwasser. Kontaminationen sind lt. Gutachten im Baugrund v.a. aus Rückständen der Glasproduktion zu erwarten (Ofenschlacken). Desweiteren ist eine durchgängig vorhandene Torfschicht zu entsorgen.

2. Gründung:
Die notwendigen Nachgründungen konnten von den Tragwerksplanern, auf Grundlage des erweiterten geotechnischen Berichts, IB auf eine Gründungsertüchtigung des Wirtshauses reduziert werden. Im gesamten Gebäude müssen wegen des schlechten Untergrunds neue Bodenplatten mit bis zu 70cm hohem Unterbau (im Saal als „Frostschutzpolster“) eingebaut werden.
Die neuen Anbauten im Süden werden mit tragenden Bodenplatten unterkellert und als weiße Wanne in WU-Beton ausgeführt. Der neue Anbau im Norden wird nicht unterkellert und mit einer tragenden Bodenplatte gegründet.

3. Tragwerk:
Die Fundamente aus Granitmauerwerk werden partiell mittels Fugenergänzungen und Mauerwerksaustausch ertüchtigt; das darüberliegende Bestandsmauerwerk aus Vollziegeln mit Rissvernadelungen. Die Dachtragwerke von Saal und Wirtshaus werden zimmermannsmäßig restauriert bzw. verstärkt.
Die neuen Anbauten werden aus Stahlbeton (im Untergeschoss WU), Stahlprofilen, Brettsperrholz und Pfostenriegelfassaden aus Stahl errichtet.

4. Außenwände und Fassadenbehandlung:
Die erdberührten Bausubstanz von Saal und Wirtshaus, die mit den Baumaßnahmen nicht ausreichend gegen aufsteigende Feuchte und Taupunktunterschreitung zu schützen sind, werden im Sockelbereich mit Temperierungsschleifen getrocknet. Das Mauerwerk wird offenporiger und dämmt somit besser. Desweiteren wird der Salztransport unterbunden, was die Konsistenz des Mauerwerks erhält und wiederkehrende Putzerneuerungen langfristig vermeidet.
Desweiteren wird der Feuchtigkeitseintrag unterhalb der Geländeoberkante gebäudeumlaufend durch eine verdichtete Ton-Mischung „Dernoton“ unterbunden.
Die Außenputzflächen werden weitestmöglich gehalten und in der Oberputzstruktur an den historischen Putz angeglichen (putzsichtig ohne Farbbeschichtung, flächig Rieselputz, Fassadengliederungen glatt).
Im Rahmen der restauratorischen Voruntersuchungen wurden Putz- und Farbmuster der unterschiedlichen historischen Oberflächen gesichert.
Die nicht haltbaren Putze werden abgenommen und im erdgeschossigen Bereich bis maximal 2,5 m Höhe durch ein Funktionsputzsystem ersetzt. In den Obergeschossen ist ein Kalkputz vorgesehen. Der Anstrich erfolgt auf Silikatbasis.
Die neuzeitlichen Fensteröffnungen links vom Wirtshauseingang werden zurückgebaut und das ursprüngliche Schaufenster als Vitrine für Speisekarten und Veranstaltungsaushänge wiederhergestellt. Die vermutlich zugesetzten Ochsenaugen links und rechts vom Wirthauseingang werden wieder geöffnet.
Die historischen Pilaster und Gesimse werden mittels Schablonen vom Restaurator handwerklich ergänzt.

5. Innenwände und Wandbehandlung:
Die historischen Innenputzflächen werden weitestmöglich gehalten und erneuerte Wandflächen mit Kalksandschweiß an den historischen Putz angeglichen und farblich lt. restauratorischer Befundung neu gefasst.
Die erneuerten Wandflächen mit Feuchtigkeitsschäden entlang der Sockel werden mit einem Funktionsputz ergänzt und in Bereichen mit Wandverkleidungen ohne Oberputz lediglich abgerieben; in sichtbaren Bereichen wird der Übergang zum historischen Bestand wird der Funktionsputz mit einer diffusionsoffenen Glätte im System angeglichen.
Intakte Putzflächen werden vom Restaurator / Kirchenmaler von neuzeitlichen Farbfassungen und Tapeten befreit, ggf. vorhandene Risse und hohlliegende Teilbereiche werden durch Verschraubungen und Hinterspritzen saniert, sowie nach Angleichung der Oberflächen farblich lt. restauratorischer Befundung neu gefasst.
Neuzeitliche Zwischenwände, v.a. im Wirtshaus werden abgebrochen und ein paar wenige neue Türöffnungen erstellt; die Raumstruktur wird grundsätzlich in die ursprüngliche Aufteilung zurückgeführt und im Obergeschoss um ablesbar neue „Bad-Boxen“ in Trockeneinbauweise ergänzt.
Die teilweise nur ca. 15cm starken Bestandstrennwände im Obergeschoss des Wirtshauses erfüllen die heutigen Anforderungen des Schallschutzes leider nicht (Trittschall und Lärmschutz zu den Gasträumen bzw. Wohnungen untereinander) und werden nach Angabe des Bauphysikers um Vorsatzschalen in Trockenbauweise ergänzt.

6. Decken und Deckenbehandlung sowie Bodenbeläge:
Die historischen Innenputzflächen werden großteils gehalten, erneuerte Deckenflächen mit Kalksandschweiß an den historischen Putz angeglichen, farblich lt. restauratorischer Befundung neu gefasst und Fehlstellen im Stuck ergänzt.
Die wenigen noch vorhandenen historischen Bodenbeläge können wegen der mangelhaften Unterkonstruktionen und des schlechten Oberflächenzustands nicht restauriert werden, aber angelehnt an den Bestand in Abstimmung mit dem Landesamt für Denkmalpflege erneuert.
Die Deckensysteme werden rein zimmermannsmäßig mit neuen Fehlböden ertüchtigt und im Wirtshaus um die notwendigen Trennlagen für den Schallschutz (Trittschall und Lärmschutz zu den Gasträumen bzw. der Wohnungen untereinander) in Abstimmung mit dem Bauphysiker ergänzt. Die Decken- und Zerrbalken EG/OG, sowie OG/DG, werden in uneinsehbaren Bereichen ggf. mittels Anlaschungen gelöst, um den notwendigen Rückschnitt der Holzbalken geringstmöglich zu halten und so den Eingriff in den historischen Bestand zu minimieren.

7. Treppen (Konstruktion, Belag, Geländer):
Die historischen Treppen im Saal werden inkl. Handläufen restauriert.
Die Treppenläufe von OG bis DG im Wirtshaus werden ebenfalls restauriert und der nicht mehr vorhandene Treppenlauf EG bis OG an ursprünglicher Stelle rekonstruiert; ggf. wird der Treppenstufenbelag des zweiten Laufs etwas aufgesattelt um höhengleich an den neuen Bodenbelag anzuschließen.

8. Dachkonstruktion, Dachdeckung, Dachentwässerung:
Die Ergänzungen und statischen Ertüchtigungen der Dachstühle erfolgen in handwerklicher Art und Weise mit querschnittsgleichen Überplattungen und Zangenkonstruktionen.
Der Dachstuhl des Saals bleibt kalt und das historische Dachtragwerk um eine Schalung erweitert und wieder mit Falzziegeln gedeckt. Der historische Dachstuhl bleibt erhalten und im Innenraum sichtbar.
Im Wirtshaus wird die erste Ebene des Dachgeschosses ähnlich dem früheren Zustand mit Zimmern wieder mit kleinen Apartments ausgebaut. Die zweite Ebene des Dachgeschosses wird zu Lagerzwecken und mit einem Haustechnikraum für Elektroverteilungen nicht voll ausgebaut.
Die Dächer von Saal und Wirtshaus werden wieder mit Doppelfalzziegeln, naturrot, nicht engobiert, eingedeckt. Zur Belichtung des obergeschossigen Flurs im Wirtshauses werden zwei Dachflächenfenster eingebaut, die mit ziegelfarbenen Blechabdeckungen/-lamellen an die Dachhaut angeglichen werden.
Die Verblechungen und Dachentwässerungen von Saal und Wirtshaus werden nach Bemusterung mit dem Landesamt für Denkmalpflege aus patinierungsfähigem Blech ausgeführt.
Das Dach des südöstlichen Anbaus „Salon Isidor“ wird aus mattem Edelstahlblech mit Doppelstehfalz eingedeckt.
In der Ziegeldachfläche von Saal und Wirtshaus werden die Schneefänge als Gitter, matt ziegelfarben pulverbeschichtet, und der Schneefang auf dem Doppelstehfalzdach des „Salon Isidor“ wird mit aufgeklemmten Schneefangrohren und dazwischenliegenden Eishaltern ausgeführt.
Das Zwiebeltürmchen auf dem Dachreiter des Saals wird mit Kupferblechen restauriert und die vorhandenen Holzlamellen wieder als Fortluftabdeckungen lüftungstechnisch genutzt; hierfür müssen von der historischen Schachtverkleidung mit Boden-Deckelschalung lediglich zwei gegenüberliegende Seitenwänden im oberen Bereich ausgenommen werden. Die Fortluftöffnung über dem Saal wird unter dem Ventilator brandschutztechnisch geschlossen, die Oberfläche nach Bemusterung mit dem Landesamt für Denkmalpflege gefasst.
Die PV-Anlage auf dem Saal wird als ziegelrote „In-Dach-Anlage“ analog zu den Falzziegeln in Reihen an der Dachlattung gesetzt und wurde im Detail mit der Fachstelle des Landesamts für Denkmalpflege bereits abgestimmt.
Die vorhandenen Kamine über Dach bleiben in Material und Form erhalten und werden entsprechend saniert.

9. Sonnenschutz- und Verdunkelungseinrichtungen:
Außenliegend wird im historischen Bestand kein Sonnenschutz o.ä. angebracht, im Saal werden innenliegend -zwischen historischem Fenster und raumseitiger Aufdopplung- Verdunkelungsrollos vorgesehen, der Blendschutz in der Wandverkleidung raumseitig integriert. Im Wirtshaus kann innenliegend mit Vorhängen verdunkelt werden.
Der neue südliche Anbau wird mit einem außenliegenden Sonnenschutz aus Glaslamellen versehen und kann nicht verdunkelt werden.

10. Außen- und Innentüren und Fenster:
Die ehemaligen Saal-Eingangstüren bleiben erhalten und verbleiben als restauriert „Tapetentüren“ in den historischen Wandverkleidungen; die brandschutzrechtlich notwendigen Schutzfunktionen werden in den Türlaibungen von zusätzlichen neuen Türen mit schlanken Stahlrahmen und Verglasungen übernommen.
Die straßenseitige Eingangstüre zum Wirtshaus wird entsprechend dem historischen Vorbild rekonstruiert, bleibt aus der Nähe betrachtet durch scharfe Kanten und abstrahierte Ornamentik jedoch als neues Element erkennbar. Die biergartenseitigen Außentüren zum Wirtshaus werden in Anlehnung an historische Eingangstüren neu interpretiert, Nebeneingangstüren als Tapetentüren erneuert.
Die historischen Außentüren im Saal werden im EG restauriert und als Innentüren mit Brandschutzaufdopplungen weiterverwendet; die Außentüren im UG sind nicht mehr vorhanden und werden in Anlehnung an historische Nebeneingangstüren in Abstimmung mit dem Landesamt für Denkmalpflege neu interpretiert.
Die historischen Innentüren im Saal werden restauriert, wo erforderlich mit Rauch-/Feuerschutztüren aufgedoppelt und mit neuen Türen nach historischem Vorbild ergänzt. Die Innentüren im Wirtshaus werden nach historischem Vorbild erneuert.
Die eine noch erhaltene historische Innentüre zwischen Wirtshaus und Saal wid fachgerecht restauriert und saalseitig mit einer Brandschutztüre aufgedoppelt. Neue Innentüren im Wirtshaus werden dem historischen Vorbild abstrahiert nachempfunden.
Die restlichen vorhandenen, einfach verglasten Fenster des Saals mit Sprossenteilung und die Festverglasungen der darüberliegenden Ochsenaugen werden weitestmöglich erhalten und überarbeitet. Hierbei wird auf die Wiederverwendung historischer Beschläge und den Erhalt historische Verglasungen geachtet. Beschädigte oder fehlende Teile werden in Form, Struktur und Material dem historischen Bestand entsprechend ausgebessert. Die historischen rot- und grauweißen Farbfassung wird wiederhergestellt.
Raumseitig werden die Fenster des Saals mittels Isolierglasfenstern mit schlanken Stahlprofilen bauphysikalisch ertüchtigt und farblich an die Innenwand angeglichen.
Da im Wirtshaus keine historischen Fenster mehr vorhandenen sind, werden diese mit neuen Holzfenstern mit Öffnungsflügel-/Sprossenteilung nach historischem Vorbild versehen (Isolierglasscheiben mit aufgesetzten „Wiener Sprossen“).

11. Schall- und Wärmeschutz:
Der Schallschutz des Wirtshauses zu den darüberliegenden Appartements wird in Trockenbauweise durch Ertüchtigung der Holzbalkendecke und zusätzliche Vorsatzschalen an den Wänden im Obergeschoss geleistet. Der nachbarliche Schallschutz vom Saal wird durch die aufgedoppelten Fenster und Bestandswände erfüllt.
Der Wärmedämmung im Wirtshaus und im Saal wird mit gezielten Maßnahmen in den bauphysikalisch notwendigen Bereichen in Abstimmung mit dem Denkmalschutz umgesetzt und die Bestandsstruktur genutzt bzw. ergänzt - gedämmt wird großteils mit Holzfaserplatten, in feuchtigkeitsberührten Bereichen mit Glasschaumplatten/-schotter und in Laibungen mit Kalziumsilikatplatten.
Der sommerliche Wärmeschutz ist im Bestand bei Saal und Wirtshaus durch den geringen Öffnungsanteil, massive Wände und den ungenutzten Dachraum als Puffer gegeben. Der leichte neue Anbau im Süden mit den großen Glasflächen wird durch eine vorgelagerte Schicht aus Glaslamellen geschützt, die Wärmestrahlung reflektiert und hinterlüftet wird.

12. Immissionsschutz:
Der Betrieb von Saal und Wirtshaus mit Biergarten verursacht zusätzlichen Lärm, vor dem die Anwohner geschützt werden müssen.
Die Immissionswerte wurden im Rahmen einer schalltechnischen Untersuchung überprüft und die Grenzwerte durch Schutzmaßnahmen v.a. durch die Überdachung der Sitzflächen im Biergarten eingehalten.
Die Überdachungen sind nur leicht geneigt und werden mit Gründächern ausgeführt. Die Tragkonstruktion aus Stahl wird mit einem dunkelgrau bis schwarzen Pulverbeschichtung versehen, die an die Außenbeleuchtung (Poller- und Wandleuchten) farblich angeglichen wird.

13. Brandschutz:
Der Gebäudekomplex konnte unterteilt in Saal (mit Anbauten) der Gebäudeklasse 3 und Wirtshaus der Gebäudeklasse 4 zugeordnet werden statt insgesamt der Gebäudeklasse 5. Die daraus resultierend niedrigeren Brandschutzanforderungen vereinfachen den Umgang mit dem historischen Bestand und machen weniger Eingriffe in die Substanz notwendig.

14. Gebäude-Energie-Gesetz:
Die Anforderungen lt. GEG werden bei Saal und Wirtshaus grundsätzlich eingehalten – mit Ausnahme der Außenwände, die aus denkmalschutzrechtlichen Gründen nicht gedämmt werden können. Die neuen Anbauten sind entsprechend des GEG ausgelegt, das Heizhaus am Bauhof hält als reiner Technikraum lediglich den Mindestwärmeschutz nach DIN 4108-2 ein.

15. Barrierefreiheit:
Die barrierefreie Erschließung des Saals ist aus topographischen Gründen nicht über den Haupteingang im südlichen Anbau, sondern lediglich „barriere-arm“ über eine Rampe mit ca. 11 % Gefälle möglich. Die barrierefreie Erschließung erfolgt über den Nebeneingang bzw. Notausgang an der Nordseite des Saals neben dem Eingang zum Wirtshaus.
Der Zugang zum Wirtshaus wird an Nord- und Südseite, sowie zum Biergarten, barrierefrei mit Rampen ohne Eingriff in den Bestand umgesetzt.

Zur Verfügung gestellte Anlagen
Lagerflächen auf der Baustelle werden in Absprache mit der Bauleitung im Rahmen des
Baustelleneinrichtungsplanes festgelegt. Räume innerhalb des Gebäudes werden als Lager-,
Arbeits- und Aufenthaltsräume grundsätzlich nicht zur Verfugung gestellt und dürfen als solche
auch nicht hergerichtet werden.

Die Lagerung von Baumaterial ist mit der Bauleitung abzustimmen.

*Hinweis: Ergänzung der Angebotsanforderung*
Vorbemerkungen

1. Baufristenplan
  Der Auftragnehmer hat einen Baufristenplan als Balkendiagramm über seine vertraglichen
  Leistungen zu erstellen, anhand dessen die Einhaltung der Vertragsfristen nachgewiesen und
  überwacht werden kann. Die Festlegungen des Auftraggebers, z.B. zur baufachlichen oder
  terminlichen Koordinierung mit den übrigen Leistungsbereichen, sind zu berücksichtigen. Bei
  Änderungen der Vertragsfristen oder bei erheblichen Abweichungen von sonstigen
  Festlegungen ist der Plan unverzüglich zu bearbeiten. Der Plan ist dem Auftraggeber
  innerhalb von 12 Werktagen nach Auftragserteilung, bei Überarbeitungen unverzüglich jeweils
  in 3 Fertigungen zu übergeben.

2. Einrichtung von Unterkünften
  Unterkünfte wie Schlafräume und Aufenthaltsräume für die Freizeit dürfen in der
  Liegenschaft, in der sich die Baustelle befindet, nicht eingerichtet werden.

3. Bauleiter
  Auf der Baustelle muß ständig eine fachlich qualifizierte Aufsichtsperson des Auftragnehmers
  anwesend sein.

4. Baustellenbesprechungen
  Der Auftragnehmer hat zu den Baustellenbesprechungen, die der Auftraggeber regelmäßig
  durchführt, einen bevollmächtigten Vertreter zu entsenden. Die Besprechungen finden jeweils
  wöchentlich statt. Ein Vergütung für die Teilnahme an den Baubesrechnungen erfolgt nicht.

5. Bautagesberichte
  Die Bautagesberichte sind in 3-facher Ausfertigung (DIN A4) unaufgefordert täglich
  einzureichen und fortlaufend zu nummerieren

6. Anordnung von Stundenlohnarbeiten
  Mit der Ausführung der im Leistungsverzeichnis vorgesehenen Stundenlohnarbeiten ist erst
  nach schriftlicher Anordnung des Auftraggebers zu beginnen. Der Umfang der im Einzelfall zu
  erbringenden Leistungen wird bei der Anordnung festgelegt. Die Stundenlohnzettel sind
  werktäglich einzureichen.

*Hinweis: Sonstiges*
Sonstiges

Eine intensive Koordination und Abstimmung auch zwischen den einzelnen Auftragnehmern ist erforderlich. Ein kontinuierliches Arbeiten ist ggf. nicht möglich.

Deutschsprechende Ansprechpartner mit Entscheidungsbefugnis haben sich während der
Baumaßnahme ständig auf der Baustelle zu befinden:
- mindestens ein Polier oder Vorarbeiter
- ein Wechsel des zuständigen Bauleiters vor Ort ist auszuschließen.

Baulärm
Auf der Baustelle dürfen nur schallgedämmte Baumaschinen eingesetzt werden.

Abrechnung
Die Erstellung der Abrechnungspläne erfolgt zu jeder Zwischenrechnung einschließlich der Mengenberechnungsblätter. Jede Position ist auf eigenen Aufmaßblättern zu erfassen. Zwischenrechnungen und Schlussrechnung sind kumulierend zu erstellen.

#### 11.1 Bauteil Saal

*Hinweis: Kantenausbildung*
Sämtliche sichtbaren Kanten sind leicht gefast und nicht gerundet auszuführen!

**11.1.1 Holzfenster 1,05 x 0,575 m - 40 dB**
Einfachaußenfenster

- Breite Blendrahmen ca. '1,05'  m
- Höhe Blendrahmen ca. 0,575'  m
- waagerecht geteilt, mit durchlaufenden Riegeln
- Wandaufbau im Anschlussbereich einschalig,
  Befestigungsuntergrund Mauerwerk
  Leibungsmontage mittig, Leibung mit Innenanschlag,
- bauphysikalische Anforderungen: Wärmeschutz DIN
  EN ISO 10077-1, DIN 4108-4 Uw kleiner gleich 1,3
  W/m2K,
 bewertetes Schalldämm-Maß DIN 4109 Rw 40 dB,
- Rahmen aus Nadelholz, Rohdichte mind. 0,45 g/cm3
  bei max. 15 % Holzfeuchte, Holzart Fiche
- Rahmen flächenversetzt mit Wetterschenkel,
  Kantelausbildung lamelliert, ohne Keilverzinkung in
  den Decklagen
- Rahmen und Fensterflügel in unterschiedlichen
  Farbtönen
- Rahmenoberfläche außen endbehandelt mit
  Lasur (vorgegraut)
- Rahmenoberfläche innen endbehandelt  Lasur
  (vorgegraut)
- Farbtöne Rahmen nach Wahl des Architekten
- Befestigung des Rahmens mit
  Rahmendübeln/Fensterbauschrauben
- Fensterteilung
  * 1. Teil Dreh-Kipp
- Sprossen innen und außen aufgesetzt und
  Abstandhalter im Scheibenzwischenraum ( Wiener
  Sprosse)
  je 1 Stück vertikal
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 2,000 St

**11.1.2 Verikallamellen**
Vertiallamellen

- Außenseitig in der Fensterleibung montiert
- Querschnitt 40 / 80 mm
- Länge: je ca. 57,5 cm
- Fichte gehobelt, Kanten gefast
- vorvergraut lasiert
- mit eingefrästen Edelstahl-T-Winkeln im Sturz und
  auf der Betonbrüstung befestigt
Menge: 16,000 St

**11.1.3 Holzfenster 1,115 x 1,05 m - 40 dB**
Einfachaußenfenster

- Breite Blendrahmen ca. '1,115'  m
- Höhe Blendrahmen ca. 1,05'  m
- waagerecht geteilt, mit durchlaufenden Riegeln
- Wandaufbau im Anschlussbereich einschalig,
  Befestigungsuntergrund Mauerwerk
  Leibungsmontage mittig, Leibung mit Innenanschlag,
- bauphysikalische Anforderungen: Wärmeschutz DIN
  EN ISO 10077-1, DIN 4108-4 Uw kleiner gleich 1,3
  W/m2K,
 bewertetes Schalldämm-Maß DIN 4109 Rw 40 dB,
- Rahmen aus Nadelholz, Rohdichte mind. 0,45 g/cm3
  bei max. 15 % Holzfeuchte, Holzart Fiche
- Rahmen flächenversetzt mit Wetterschenkel,
  Kantelausbildung lamelliert, ohne Keilverzinkung in
  den Decklagen
- Rahmen und Fensterflügel in unterschiedlichen
  Farbtönen
- Rahmenoberfläche außen endbehandelt mit
  Lasur (vorgegraut)
- Rahmenoberfläche innen endbehandelt  Lasur
  (vorgegraut)
- Farbtöne Rahmen nach Wahl des Architekten
- Befestigung des Rahmens mit
  Rahmendübeln/Fensterbauschrauben
- Fensterteilung
  * 1. Teil Dreh-Kipp
  * 2. Teil Dreh
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 2,000 St

**11.1.4 Verikallamellen**
Vertiallamellen

- Außenseitig in der Fensterleibung montiert
- Querschnitt 40 / 80 mm
- Länge: je ca. 105 cm
- Fichte gehobelt, Kanten gefast
- vorvergraut lasiert
- mit eingefrästen Edelstahl-T-Winkeln im Sturz und
  auf der Betonbrüstung befestigt
Menge: 16,000 St

**11.1.5 Holzfenster 0,70 x 0,55 m - Okular**
Einfachaußenfenster - Okular

- Breite Blendrahmen ca. '0,70'  m
- Höhe Blendrahmen ca. '0,55'  m
- waagerecht geteilt, mit durchlaufenden Riegeln
- Wandaufbau im Anschlussbereich einschalig,
  Befestigungsuntergrund Mauerwerk
- Rahmen aus Nadelholz, Rohdichte mind. 0,45 g/cm3
  bei max. 15 % Holzfeuchte, Holzart Fichte
- Rahmen flächenversetzt mit Wetterschenkel,
  Kantelausbildung lamelliert, ohne Keilverzinkung in
  den Decklagen
- Rahmenoberfläche außen endbehandelt mit
  Leinölanstrich
- Rahmenoberfläche innen endbehandelt mit
  Leinölanstrich '
- Farbtöne Rahmen nach Wahl des Architekten
- Befestigung des Rahmens mit
  Rahmendübeln/Fensterbauschrauben
- Fensterteilung - Festberglast
- Sprossen glasteilend
  je 1 Stück horizontal und 3 Stück vertikal
- Fenster transparent, Füllung aus Klarglas, 1-fach
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
- Ausführung gemäß beileigender Zeichnung
  251105 2022_022 DP-SF.2.8 DETAIL FENSTERTY
  11A_B+ 12A
- Profilabmessung gemäß beiliegenden
  Planunterlagen
- Oberfläche mit geschlossenen Brüstungsfugen
Menge: 19,000 St

**11.1.6 Fensterbank- Okular**
Fensterbank aus nichtrostendem Stahl, handwerklich gefertigt

- der Rundung des Okularfensters angepasst
Länge bis ca. 90 cm zzgl. seitlicher Abschlüssen
Ausladung ca. 20 cm
Werkstoff-Nr 1.4509, Dicke 0,7 mm, zinnbeschichtet, patinierfähig
Zuschnittbreite 333 mm
mit vorderer Abkantung und hinterer Aufkantung, Höhe der vorderen Abkantung 40 mm und gerollter Tropfkante, Höhe der hinteren Aufkantung 20 mm
einschl. Antidröhnschicht
mit seitlichen Abschlüssen,
verdeckt befestigen
Untergrund Mauerwerk, mit Gefälle
Menge: 19,000 St

**11.1.7 Zulage Lackierung**
Zulage zu vorgenannter Fensterbank - Okular

- Ausführung "handwerklich" lackiert mit Pinselstrich
- Grundiert und 2 x lackiert
Menge: 19,000 St

**11.1.8 Holzfenster 1,235 x 2,505 m**
Einfachaußenfenster

- Breite Blendrahmen ca. '1,235'  m
- Höhe Blendrahmen ca. 2,505'  m
- waagerecht geteilt, mit durchlaufenden Riegeln
- Wandaufbau im Anschlussbereich einschalig,
  Befestigungsuntergrund Mauerwerk
- Rahmen aus Nadelholz, Rohdichte mind. 0,45 g/cm3
  bei max. 15 % Holzfeuchte, Holzart Fichte
- Rahmen flächenversetzt mit Wetterschenkel,
  Kantelausbildung lamelliert, ohne Keilverzinkung in
  den Decklagen
- Rahmen und Fensterflügel in unterschiedlichen
  Farbtönen
- Rahmenoberfläche außen endbehandelt mit
  Leinölanstrich
- Rahmenoberfläche innen endbehandelt mit
  Leinölanstrich '
- Farbtöne Rahmen nach Wahl des Architekten
- Befestigung des Rahmens mit
  Rahmendübeln/Fensterbauschrauben
- Fensterteilung
  * 1. Teil Dreh
  * 2. Teil Dreh
  * 3. Teil Kipp- Oberlicht
- Sprossen glasteilend
  je 1 Stück horizontal in den Drehflügel,
  1 Stück vertikal im Oberlicht
- Fenster transparent, Füllung aus Klarglas, 1-fach
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
- Ausführung gemäß beileigender Zeichnung
  251105 2022_022 DP-SF.2.8 DETAIL FENSTERTY
  11A_B+ 12A
- Profilabmessung gemäß beiliegenden
  Planunterlagen
- T-Olive bei Drehflügel
- Oberfläche mit geschlossenen Brüstungsfugen
Menge: 14,000 St

**11.1.9 Fensterbank 123,5 cm**
Fensterbank aus nichtrostendem Stahl, handwerklich gefertigt

Länge bis ca. 123,5 cm zzgl. seitlicher Aufkantung
Ausladung ca. 20 cm
Werkstoff-Nr 1.4509, Dicke 0,7 mm, zinnbeschichtet, patinierfähig
Zuschnittbreite 333 mm
mit vorderer Abkantung und hinterer Aufkantung, Höhe der vorderen Abkantung 40 mm und gerollter Tropfkante, Höhe der hinteren Aufkantung 20 mm
einschl. Antidröhnschicht
mit seitlichen Abschlüssen,
verdeckt befestigen
Untergrund Mauerwerk, mit Gefälle
Menge: 18,000 St

**11.1.10 Zulage Lackierung**
Zulage zu vorgenannter Fensterbank 123,5 cm

- Ausführung "handwerklich" lackiert mit Pinselstrich
- Grundiert und 2 x lackiert
Menge: 18,000 St

**11.1.11 Leibungsverkleidung**
Verkleidung zwischen vorgenannten Fensterlementen und bauseitigem Stahlfenster

- Leibung, Sturz und Brüstung
- Breite ca. 12 cm
- Außenabmessung ca. 1,235 x 2,505 m
- aus Massichholz Fichte
- mit Leinölfarbe wie Fenster gestrichen
Menge: 14,000 St

**11.1.12 Lamellenrahmen 110 x 91,5 cm**
Lamellenrahmen 110 x 91,5 cm

- Breite 110 cm
- Höhe 91,5 cm
- Lärche, vorvergraut lasiert
- gehobelt und Kanten gevast
- 4-seiter Rahmen, Profilmaß: ca. 75 x 45 mm
- Lamellen aus Rhomusleisten: ca. 73 x 24 mm,
  Abstand der Leisten ca. 1 cm
- Rückseitig mit Insektenschutzgitter aus V4A belegt
Menge: 2,000 St

**11.1.13 Lamellenrahmen 110 x 91,5 cm**
Lamellenrahmen 57 x 87 cm

- Breite 57 cm
- Höhe 87 cm
- Lärche, vorvergraut lasiert
- gehobelt und Kanten gevast
- 4-seiter Rahmen, Profilmaß: ca. 75 x 45 mm
- Lamellen aus Rhomusleisten: ca. 73 x 24 mm,
  Abstand der Leisten ca. 1 cm
- Rückseitig mit Insektenschutzgitter aus V4A belegt
Menge: 4,000 St

**11.1.14 Außentür 105 x 210 cm**
Eingangstür, Holz, 1-flg.

- Größe b / h: ca. 105 x 210 cm (incl. Schwelle für
  20 cm Bodenaufbau
- Tür nach außen öffnend
- Aufteilung siehe Planbeilage
- Lichtausschnitt mit Isolierverglasung
  ca. 40 x 20 cm
- Konstruktion
 * Blendrahmen 90 x 72 mm
  * Flügel d= 113,5 mm, mit beidseidiger
  Massivholzaufdopplung
  Nut- und Feder, leicht gefasst, senkrecht
  * Bodenschwelle
  Die Bodenschwelle ist thermisch getrennt, EV1
  eloxiert und 20 mm hoch, somit barrierefrei nach
  DIN 18040-2.
  * Dichtung aus Silikon, im Rahmen 3-seitig, im Flügel
  4-seitig umlaufend
  * Beschlag
  3-fach Verriegelung, bestehend aus stabilem
  Schlosskasten mit Falle und Riegel sowie 2
  zusätzlichen Massivriegeln mit zentraler
  Betätigung.
  3 Stück schwere Einbohrbänder, 3-teilig
  * mit Wetterschenkel
  * Beschlag für 1-flügelige Antipaniktüren
  Schließfunktion B (gem. DIN EN 179)
  * Schloss incl. Zubehör:
  Antipanik- Riegel- Fallenschloss mit automatischer
  Verriegelung, ohne Wechsel, Edelstahl- Stulp,
  Riegel und Falle vernickelt, geteilte Drückernuss,
  vorgerichtet für Profilzylinder. Schließplatte.
  * Betätigung:
  Innen: Türdrücker nach DIN EN 179, Schwarz matt
  Außen: Türdrücker, schwarz matt, Langschild
- Dichtung für unteren Anschluss der äußeren
  Dichtebene mit Folie, Anschluss gegen Erdreich
- Abdichtung der inneren Dichtebene mit Dichtstoff
  (zulässige Gesamtverformung mind. 12,5 %),
  umlaufend
- Dichtung für unteren Anschluss der inneren
  Dichtebene mit Fensteranschlussfolie, diffusionsdicht
  DIN 4108-3
- Dämmebene (Funktionsebene) vollständig ausfüllen,
  mit Mineralwolle, Bauschaum ausgeschlossen!
- Holzart: Eiche, geölt
Menge: 3,000 St

#### 11.2 Bauteil Wirtshaus

*Hinweis: Kantenausbildung*
Sämtliche sichtbaren Kanten sind leicht gefast und nicht gerundet auszuführen!

**11.2.1 Holzfenster 0,55 x 0,70 m - Oval**
Einfachaußenfenster - Oval

- Breite Blendrahmen ca. '0,55'  m
- Höhe Blendrahmen ca. '0,7'  m
- Wandaufbau im Anschlussbereich einschalig,
  Befestigungsuntergrund Mauerwerk,
  Leibungsmontage mittig, Leibung mit Innenanschlag,
- bauphysikalische Anforderungen: Wärmeschutz DIN
  EN ISO 10077-1, DIN 4108-4 Uw kleiner gleich 1,3
  W/m2K,
- Rahmen aus Laubholz, Rohdichte mind. 0,45 g/cm3
  bei max. 15 % Holzfeuchte, Holzart Eiche
- Rahmen flächenversetzt mit Wetterschenkel,
  Kantelausbildung lamelliert, ohne Keilverzinkung in
  den Decklagen
- Rahmenoberfläche außen endbehandelt mit
  Leinölanstrich
- Rahmenoberfläche innen endbehandelt mit
  Leinölanstrich '
- Farbton Rahmen nach Wahl des Architekten
- Befestigung des Rahmens mit
  Rahmendübeln/Fensterbauschrauben
- Fensterteilung
  * festverglast
- Sprossen innen und außen aufgesetzt und
  Abstandhalter im Scheibenzwischenraum ( Wiener
  Sprosse)
  je 2 Stück horizontal und 1 Stück vertikal
- Fenster transparent, Füllung aus Isolierglas, 2-fach,
  UV-beständiger Randverbund und wärmetechnisch
  verbesserte Abstandhalter DIN EN ISO 10077-1,
  Farbton Abstandhalter an Flügelfarbe angepasst
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
- Profilabmessung IV 78
Menge: 2,000 St

**11.2.2 Holzfenster 2,0 x 1,0 m - Halbes Rundfenster**
Einfachaußenfenster - Halbes Rundfenster

- Breite Blendrahmen ca. '2,0'  m
- Höhe Blendrahmen ca. '1,0'  m
- Wandaufbau im Anschlussbereich einschalig,
  Befestigungsuntergrund Mauerwerk,
  Leibungsmontage mittig, Leibung mit Innenanschlag,
- bauphysikalische Anforderungen: Wärmeschutz DIN
  EN ISO 10077-1, DIN 4108-4 Uw kleiner gleich 1,3
  W/m2K,
- Rahmen aus Laubholz, Rohdichte mind. 0,45 g/cm3
  bei max. 15 % Holzfeuchte, Holzart Eiche
- Rahmen flächenversetzt mit Wetterschenkel,
  Kantelausbildung lamelliert, ohne Keilverzinkung in
  den Decklagen
- Rahmenoberfläche außen endbehandelt mit
  Leinölanstrich
- Rahmenoberfläche innen endbehandelt mit
  Leinölanstrich '
- Farbton Rahmen nach Wahl des Architekten
- Befestigung des Rahmens mit
  Rahmendübeln/Fensterbauschrauben
- Fensterteilung
  * festverglast
- Sprossen innen und außen aufgesetzt und
  Abstandhalter im Scheibenzwischenraum ( Wiener
  Sprosse)
  4 Stück vom Mittelpunkt aus verlaufend
- Fenster transparent, Füllung aus Isolierglas, 2-fach,
  UV-beständiger Randverbund und wärmetechnisch
  verbesserte Abstandhalter DIN EN ISO 10077-1,
  Farbton Abstandhalter an Flügelfarbe angepasst
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
- Profilabmessung IV 78
Menge: 1,000 St

**11.2.3 Holzfenster 2,575 x 2,09 m**
Einfachaußenfenster

- Breite Blendrahmen ca. '2,575'  m
- Höhe Blendrahmen ca. 2,09'  m
- waagerecht geteilt, mit durchlaufendem Riegel
- senkrecht mit 2 Pfosten geteilt
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. - 3.  Teil Dreh nach außen öffnend
  * 4. Oberlicht festverglast
- Sprossen innen und außen aufgesetzt und
  Abstandhalter im Scheibenzwischenraum ( Wiener
  Sprosse)
  2 Stück vertikal im Oberlicht
- Fenster transparent, Füllung aus Isolierglas, 2-fach,
  UV-beständiger Randverbund und wärmetechnisch
  verbesserte Abstandhalter DIN EN ISO 10077-1,
  Farbton Abstandhalter an Flügelfarbe angepasst
 - mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 1,000 St

**11.2.4 Holzfenster 2,575 x 2,09 m**
Einfachaußenfenster

- Breite Blendrahmen ca. '2,575'  m
- Höhe Blendrahmen ca. 2,09'  m
- waagerecht geteilt, mit durchlaufendem Riegel
- senkrecht mit 2 Pfosten geteilt
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. - 3.  Teil festverglast
  * 4. Kipp-Oberlicht
- Sprossen innen und außen aufgesetzt und
  Abstandhalter im Scheibenzwischenraum ( Wiener
  Sprosse)
  2 Stück vertikal im Oberlicht
- Füllung Drehflügel mit schwarzer, magnetischer
  Verbundplatte
- Oberlicht Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 1,000 St

**11.2.5 Leibungsverkleidung**
Verkleidung zwischen vorgenannten Fensterlementen

- Leibung, Sturz und Brüstung
- Breite ca. 12 cm
- Außenabmessung ca. 2,575 x 2,09 m
- aus Massichholz Eiche
- mit Leinölfarbe wie Fenster gestrichen
Menge: 1,000 St

**11.2.6 Holzfenster 2,05 x 2,15 m - 35 dB**
Einfachaußenfenster

- Breite Blendrahmen ca. '2,05'  m
- Höhe Blendrahmen ca. 2,15'  m
- waagerecht geteilt, mit durchlaufendem Riegel
- senkrecht mit 2 Pfosten geteilt
- Wandaufbau im Anschlussbereich einschalig,
  Befestigungsuntergrund Mauerwerk
  Leibungsmontage mittig, Leibung mit Innenanschlag,
- bauphysikalische Anforderungen: Wärmeschutz DIN
  EN ISO 10077-1, DIN 4108-4 Uw kleiner gleich 1,3
  W/m2K,
  bewertetes Schalldämm-Maß DIN 4109 Rw 35 dB,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. - 3.  Teil jeweils Drehflügel
  * 4. Kipp-Oberlicht
- Sprossen innen und außen aufgesetzt und
  Abstandhalter im Scheibenzwischenraum ( Wiener
  Sprosse)
  2 Stück vertikal im Oberlicht
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 2,000 St

**11.2.7 Holzfenster 1,20 x 2,125 m - 35 dB**
Einfachaußenfenster

- Breite Blendrahmen ca. '1,20'  m
- Höhe Blendrahmen ca. 2,125'  m
- waagerecht geteilt, mit durchlaufenden Riegeln
- Wandaufbau im Anschlussbereich einschalig,
  Befestigungsuntergrund Mauerwerk
  Leibungsmontage mittig, Leibung mit Innenanschlag,
- bauphysikalische Anforderungen: Wärmeschutz DIN
  EN ISO 10077-1, DIN 4108-4 Uw kleiner gleich 1,3
  W/m2K,
  bewertetes Schalldämm-Maß DIN 4109 Rw 35 dB,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh
  * 2. Teil Dreh
  * 3. Teil Kipp- Oberlicht
- Sprossen innen und außen aufgesetzt und
  Abstandhalter im Scheibenzwischenraum ( Wiener
  Sprosse)
  je 1 Stück horizontal in den Drehflügel,
  2 Stück vertikal im Oberlicht
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 4,000 St

**11.2.8 Zulage Musterfenster**
Zulage für Fertigung eines Musterfensters gemäß der  Beschreibung in der Vorposition
Menge: 1,000 St

**11.2.9 Holzfenster 0,87 x 1,65 m**
Einfachaußenfenster

- Breite Blendrahmen ca. '0,87'  m
- Höhe Blendrahmen ca. 1,65'  m
- waagerecht geteilt, mit durchlaufenden Riegeln
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh
  * 2. Teil Dreh
  * 3. Teil Kipp- Oberlicht
- Sprossen innen und außen aufgesetzt und
  Abstandhalter im Scheibenzwischenraum ( Wiener
  Sprosse)
  je 1 Stück horizontal in den Drehflügeln,
  2 Stück vertikal im Oberlicht
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 2,000 St

**11.2.10 Holzfenster 1,065 x 1,65 m**
Einfachaußenfenster

- Breite Blendrahmen ca. '1,065'  m
- Höhe Blendrahmen ca. 1,65'  m
- waagerecht geteilt, mit durchlaufenden Riegeln
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh
  * 2. Teil Dreh
  * 3. Teil Kipp- Oberlicht
- Sprossen innen und außen aufgesetzt und
  Abstandhalter im Scheibenzwischenraum ( Wiener
  Sprosse)
  je 1 Stück horizontal in den Drehflügel,
  2 Stück vertikal im Oberlicht
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 12,000 St

**11.2.11 Holzfenster 1,53 x 2,14 m**
Einfachaußenfenster

- Breite Blendrahmen ca. '1,53'  m
- Höhe Blendrahmen ca. 2,14'  m
- waagerecht geteilt, mit durchlaufenden Riegeln
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh
  * 2. Teil Dreh
  * 3. Teil Kipp- Oberlicht
- Sprossen innen und außen aufgesetzt und
  Abstandhalter im Scheibenzwischenraum ( Wiener
  Sprosse)
  je 1 Stück horizontal in den Drehflügel,
  2 Stück vertikal im Oberlicht
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 2,000 St

**11.2.12 Zulage Satinatoverglasung**
Zulage Satinatoverglasung

- satinierte Füllung der beiden Drehflügel
Menge: 1,000 St

**11.2.13 Holzfenster 0,525 x 0,66 m**
Einfachaußenfenster

- Breite Blendrahmen ca. '0,525'  m
- Höhe Blendrahmen ca. '0,66'  m
- waagerecht geteilt, mit durchlaufenden Riegeln
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh-Kipp-Flügel
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 1,000 St

**11.2.14 Holzfenster 0,73 x 0,80 m**
Einfachaußenfenster

- Breite Blendrahmen ca. '0,80'  m
- Höhe Blendrahmen ca. '0,90'  m
- waagerecht geteilt, mit durchlaufenden Riegeln
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh-Kipp-Flügel
- Sprossen innen und außen aufgesetzt und
  Abstandhalter im Scheibenzwischenraum ( Wiener
  Sprosse) je 1 Stück horizontal und 1 Stück vertikal
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 10,000 St

**11.2.15 Antrieb elektr. f.Öffnung Rauchableitg Kettenantrieb Drehflügel Hub-H 750mm stufenlos Hubkraft 1000N 24DC**
STLB-Bau 2025-10 021
Elektrischer Antrieb für Öffnung zur Rauchableitung mit allen systembedingten mechanischen Bauteilen zur Befestigung des Antriebes an Öffnungseinrichtungen und Gebäude, als Kettenantrieb, für Drehflügel, Untergrund Holz, stufenlose Hubhöhe 750 mm, max. Hub in 60 s, Hubkraft mind. 1000 N, 24 V DC, Gehäuse aus Metall, Schutzart IP 44 DIN EN 60529 (VDE 0470-1).
Menge: 1,000 St

**11.2.16 Holzfenster 0,73 x 0,80 m**
Einfachaußenfenster

- Breite Blendrahmen ca. '0,80'  m
- Höhe Blendrahmen ca. '0,90'  m
- waagerecht geteilt, mit durchlaufenden Riegeln
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh-Kipp-Flügel
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 3,000 St

**11.2.17 Holzfenster 0,80 x 1,18 m**
Einfachaußenfenster

- Breite Blendrahmen ca. '0,80'  m
- Höhe Blendrahmen ca. '1,18'  m
- waagerecht geteilt, mit durchlaufenden Riegeln
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh-Kipp-Flügel
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 2,000 St

**11.2.18 Holzfenster 1,03 x 1,18 m**
Einfachaußenfenster

- Breite Blendrahmen ca. '1,03'  m
- Höhe Blendrahmen ca. '1,18'  m
- waagerecht geteilt, mit durchlaufenden Riegeln
- Wandaufbau im Anschlussbereich einschalig,
  Befestigungsuntergrund Mauerwerk
  Leibungsmontage mittig, Leibung mit Innenanschlag,
- bauphysikalische Anforderungen: Wärmeschutz DIN
  EN ISO 10077-1, DIN 4108-4 Uw kleiner gleich 1,3
  W/m2K,
- Rahmen aus Laubholz, Rohdichte mind. 0,45 g/cm3
  bei max. 15 % Holzfeuchte, Holzart Eiche
- Rahmen flächenversetzt mit Wetterschenkel,
  Kantelausbildung lamelliert, ohne Keilverzinkung in
  den Decklagen
- Rahmen und Fensterflügel in unterschiedlichen
  Farbtönen
- Rahmenoberfläche außen endbehandelt mit
  Leinölanstrich
- Rahmenoberfläche innen endbehandelt mit
  Leinölanstrich '
- Farbtöne Rahmen nach Wahl des Architekten
- Befestigung des Rahmens mit
  Rahmendübeln/Fensterbauschrauben
- Fensterteilung
  * 1. Teil Dreh-Kipp-Flügel
- Fenster transparent, Füllung aus Isolierglas, 2-fach,
  UV-beständiger Randverbund und wärmetechnisch
  verbesserte Abstandhalter DIN EN ISO 10077-1,
  Farbton Abstandhalter an Flügelfarbe angepasst
- mit 2 Anschlagdichtungen, mit verdeckt liegendem
  Beschlag, Fenstergriff Alu, schwarz matt
  pulverbeschichtet
- Abdichtung der äußeren Dichtebene mit
  imprägniertem Fugendichtungsband aus
  Schaumkunststoff, Beanspruchungsgruppe 1 DIN
  18542, umlaufend
- Dichtung für unteren Anschluss der äußeren
  Dichtebene mit Fensteranschlussfolie, Anschluss
  unter Fensterbank
- Abdichtung der inneren Dichtebene mit Dichtstoff
  (zulässige Gesamtverformung mind. 12,5 %),
  umlaufend
- Dichtung für unteren Anschluss der inneren
  Dichtebene mit Fensteranschlussfolie, diffusionsdicht
  DIN 4108-3
- Dämmebene (Funktionsebene) vollständig ausfüllen,
  mit Mineralwolle, Bauschaum ausgeschlossen!
-  Ausführung gemäß beileigender Zeichnung
- Profilabmessung gemäß beiliegenden
  Planunterlagen (Rahmen IV 95, Flügel IV 78)
- T-Olive bei Drehflügel
- Anschlagdichtungen weiß
- Oberfläche mit geschlossenen Brüstungsfugen
Menge: 3,000 St

**11.2.19 Fensterbank- Okular**
Fensterbank aus nichtrostendem Stahl, handwerklich gefertigt

- der Rundung des Okularfensters angepasst
Länge bis ca. 80 cm zzgl. seitlicher Abschlüssen
Ausladung ca. 20 cm
Werkstoff-Nr 1.4509, Dicke 0,7 mm, zinnbeschichtet, patinierfähig
Zuschnittbreite 333 mm
mit vorderer Abkantung und hinterer Aufkantung, Höhe der vorderen Abkantung 40 mm und gerollter Tropfkante, Höhe der hinteren Aufkantung 20 mm
einschl. Antidröhnschicht
mit seitlichen Abschlüssen,
verdeckt befestigen
Untergrund Mauerwerk, mit Gefälle
Menge: 2,000 St

**11.2.20 Zulage Lackierung**
Zulage zu vorgenannter Fensterbank - Oval

- Ausführung "handwerklich" lackiert mit Pinselstrich
- Grundiert und 2 x lackiert
Menge: 2,000 St

**11.2.21 Fensterbank 106,5 cm**
Fensterbank aus nichtrostendem Stahl, handwerklich gefertigt

Länge bis ca. 106,5 cm zzgl. seitlicher Aufkantung
Ausladung ca. 20 cm
Werkstoff-Nr 1.4509, Dicke 0,7 mm, zinnbeschichtet, patinierfähig
Zuschnittbreite 333 mm
mit vorderer Abkantung und hinterer Aufkantung, Höhe der vorderen Abkantung 40 mm und gerollter Tropfkante, Höhe der hinteren Aufkantung 20 mm
einschl. Antidröhnschicht
mit seitlichen Abschlüssen,
verdeckt befestigen
Untergrund Mauerwerk, mit Gefälle
Menge: 33,000 St

**11.2.22 Zulage Lackierung**
Zulage zu vorgenannter Fensterbank 106,5 cm

- Ausführung "handwerklich" lackiert mit Pinselstrich
- Grundiert und 2 x lackiert
Menge: 33,000 St

**11.2.23 Fensterbank 125 cm**
Fensterbank aus nichtrostendem Stahl, handwerklich gefertigt

Länge bis ca. 125 cm zzgl. seitlicher Aufkantung
Ausladung ca. 20 cm
Werkstoff-Nr 1.4509, Dicke 0,7 mm, zinnbeschichtet, patinierfähig
Zuschnittbreite 333 mm
mit vorderer Abkantung und hinterer Aufkantung, Höhe der vorderen Abkantung 40 mm und gerollter Tropfkante, Höhe der hinteren Aufkantung 20 mm
einschl. Antidröhnschicht
mit seitlichen Abschlüssen,
verdeckt befestigen
Untergrund Mauerwerk, mit Gefälle
Menge: 17,000 St

**11.2.24 Zulage Lackierung**
Zulage zu vorgenannter Fensterbank 125 cm

- Ausführung "handwerklich" lackiert mit Pinselstrich
- Grundiert und 2 x lackiert
Menge: 17,000 St

**11.2.25 Fensterbank 155 cm**
Fensterbank aus nichtrostendem Stahl, handwerklich gefertigt

Länge bis ca. 155 cm zzgl. seitlicher Aufkantung
Ausladung ca. 20 cm
Werkstoff-Nr 1.4509, Dicke 0,7 mm, zinnbeschichtet, patinierfähig
Zuschnittbreite 333 mm
mit vorderer Abkantung und hinterer Aufkantung, Höhe der vorderen Abkantung 40 mm und gerollter Tropfkante, Höhe der hinteren Aufkantung 20 mm
einschl. Antidröhnschicht
mit seitlichen Abschlüssen,
verdeckt befestigen
Untergrund Mauerwerk, mit Gefälle
Menge: 2,000 St

**11.2.26 Zulage Lackierung**
Zulage zu vorgenannter Fensterbank 155 cm

- Ausführung "handwerklich" lackiert mit Pinselstrich
- Grundiert und 2 x lackiert
Menge: 2,000 St

**11.2.27 Fensterbank 205 cm**
Fensterbank aus nichtrostendem Stahl, handwerklich gefertigt

Länge bis ca. 205 cm zzgl. seitlicher Aufkantung
Ausladung ca. 20 cm
Werkstoff-Nr 1.4509, Dicke 0,7 mm, zinnbeschichtet, patinierfähig
Zuschnittbreite 333 mm
mit vorderer Abkantung und hinterer Aufkantung, Höhe der vorderen Abkantung 40 mm und gerollter Tropfkante, Höhe der hinteren Aufkantung 20 mm
einschl. Antidröhnschicht
mit seitlichen Abschlüssen,
verdeckt befestigen
Untergrund Mauerwerk, mit Gefälle
Menge: 3,000 St

**11.2.28 Zulage Lackierung**
Zulage zu vorgenannter Fensterbank 205 cm

- Ausführung "handwerklich" lackiert mit Pinselstrich
- Grundiert und 2 x lackiert
Menge: 3,000 St

**11.2.29 Fensterbank 257,5 cm**
Fensterbank aus nichtrostendem Stahl, handwerklich gefertigt

Länge bis ca. 257,5 cm zzgl. seitlicher Aufkantung
Ausladung ca. 20 cm
Werkstoff-Nr 1.4509, Dicke 0,7 mm, zinnbeschichtet, patinierfähig
Zuschnittbreite 333 mm
mit vorderer Abkantung und hinterer Aufkantung, Höhe der vorderen Abkantung 40 mm und gerollter Tropfkante, Höhe der hinteren Aufkantung 20 mm
einschl. Antidröhnschicht
mit seitlichen Abschlüssen,
verdeckt befestigen
Untergrund Mauerwerk, mit Gefälle
Menge: 1,000 St

**11.2.30 Zulage Lackierung**
Zulage zu vorgenannter Fensterbank 257,5 cm

- Ausführung "handwerklich" lackiert mit Pinselstrich
- Grundiert und 2 x lackiert
Menge: 1,000 St

**11.2.31 Eingangstür T_0.01-1, 130,5 x 328 cm**
Eingangstür, Holz, 1-flg.

- Größe b / h: ca. 130,5 x 328 cm (incl. Schwelle für
  26 cm Bodenaufbau
- Tür nach außen öffnend
- Aufteilung /Optik siehe Planbeilage
- Lichtausschnitt Türblatt mit Isolierverglasung
  und glasteilenden Sproßen, mit verschiedenfarbigen
  Ornament-/Strukturgläsern
  8 x ca. 20 x 20 cm
  2 x 41 x 90 cm
- mit Kipp-Oberlicht, Füllung aus Isolierglas, 2-fach,
  UV-beständiger Randverbund und wärmetechnisch
  verbesserte Abstandhalter DIN EN ISO 10077-1,
  Farbton Abstandhalter an Flügelfarbe angepasst
  Sprossen innen und außen aufgesetzt und
  Abstandhalter im Scheibenzwischenraum (Wiener
  Sprosse)
- Konstruktion
 * Blendrahmen 90 x 72 mm
  * Flügel d= 113,5 mm, mit beidseidiger
  Massivholzaufdopplung
  Nut- und Feder, leicht gefasst, senkrecht
  * Bodenschwelle
  Die Bodenschwelle ist thermisch getrennt, EV1
  eloxiert und 20 mm hoch, somit barrierefrei nach
  DIN 18040-2.
  * Dichtung aus Silikon, im Rahmen 3-seitig, im Flügel
  4-seitig umlaufend
  * Beschlag
  3-fach Verriegelung, bestehend aus stabilem
  Schlosskasten mit Falle und Riegel sowie 2
  zusätzlichen Massivriegeln mit zentraler
  Betätigung.
  3 Stück schwere Einbohrbänder, 3-teilig
  * mit Wetterschenkel
  * mit Lüftungsgitter (Lamellen) aus nichtrostendem
  Stahl,  Werkstoff-Nr 1.4509, Dicke 0,7 mm,
  zinnbeschichtet, patinierfähig
  Höhe ca. 47,5 cm
  * Beschlag für 1-flügelige Antipaniktüren
  Schließfunktion B (gem. DIN EN 179)
  * Schloss incl. Zubehör:
  Antipanik- Riegel- Fallenschloss mit automatischer
  Verriegelung, ohne Wechsel, Edelstahl- Stulp,
  Riegel und Falle vernickelt, geteilte Drückernuss,
  vorgerichtet für Profilzylinder. Schließplatte.
  * Betätigung:
  Innen: Türdrücker nach DIN EN 179, Schwarz matt
  Außen: Türknauf, schwarz matt, Langschild
  Oberlicht mit Handhebel und Gestänge
- Dichtung für unteren Anschluss der äußeren
  Dichtebene mit Folie, Anschluss gegen Erdreich
- Abdichtung der inneren Dichtebene mit Dichtstoff
  (zulässige Gesamtverformung mind. 12,5 %),
  umlaufend
- Dichtung für unteren Anschluss der inneren
  Dichtebene mit Fensteranschlussfolie, diffusionsdicht
  DIN 4108-3
- Dämmebene (Funktionsebene) vollständig ausfüllen,
  mit Mineralwolle, Bauschaum ausgeschlossen!
- Holzart: Eiche
Menge: 1,000 St

**11.2.32 Eingangstür T_0.10-2, 130,5 x 250 cm**
Eingangstür, Holz, 1-flg.

- Größe b / h: ca. 130,5 x 250 cm (incl. Schwelle für
  26 cm Bodenaufbau
- Tür nach außen öffnend
- Aufteilung /Optik siehe Planbeilage
- 2 x Lichtausschnitt mit Isolierverglasung
  ca. 40 x 95 cm
- Konstruktion
 * Blendrahmen 90 x 72 mm
  * Flügel d= 113,5 mm, mit beidseidiger
  Massivholzaufdopplung
  Nut- und Feder, leicht gefasst, senkrecht
  * Bodenschwelle
  Die Bodenschwelle ist thermisch getrennt, EV1
  eloxiert und 20 mm hoch, somit barrierefrei nach
  DIN 18040-2.
  * Dichtung aus Silikon, im Rahmen 3-seitig, im Flügel
  4-seitig umlaufend
  * Beschlag
  3-fach Verriegelung, bestehend aus stabilem
  Schlosskasten mit Falle und Riegel sowie 2
  zusätzlichen Massivriegeln mit zentraler
  Betätigung.
  3 Stück schwere Einbohrbänder, 3-teilig
  * mit Wetterschenkel
  * mit Lüftungsgitter (Lamellen) aus nichtrostendem
  Stahl,  Werkstoff-Nr 1.4509, Dicke 0,7 mm,
  zinnbeschichtet, patinierfähig
  Höhe ca. 47,5 cm
  * Beschlag für 1-flügelige Antipaniktüren
  Schließfunktion B (gem. DIN EN 179)
  * Schloss incl. Zubehör:
  Antipanik- Riegel- Fallenschloss mit automatischer
  Verriegelung, ohne Wechsel, Edelstahl- Stulp,
  Riegel und Falle vernickelt, geteilte Drückernuss,
  vorgerichtet für Profilzylinder. Schließplatte.
  * Betätigung:
  Innen: Türdrücker nach DIN EN 179, Schwarz matt
  Außen: Türknauf, schwarz matt, Langschild
- Dichtung für unteren Anschluss der äußeren
  Dichtebene mit Folie, Anschluss gegen Erdreich
- Abdichtung der inneren Dichtebene mit Dichtstoff
  (zulässige Gesamtverformung mind. 12,5 %),
  umlaufend
- Dichtung für unteren Anschluss der inneren
  Dichtebene mit Fensteranschlussfolie, diffusionsdicht
  DIN 4108-3
- Dämmebene (Funktionsebene) vollständig ausfüllen,
  mit Mineralwolle, Bauschaum ausgeschlossen!
- Holzart: Fichte, Sägerauh
Menge: 1,000 St

**11.2.33 Eingangstür T_0.12-1, 127 x 284 cm**
Eingangstür, Holz, 1-flg.

- Größe b / h: ca. 127 x 284 cm (incl. Schwelle für
  26 cm Bodenaufbau
- Tür nach außen öffnend
- Aufteilung siehe Planbeilage
- Konstruktion
 * Blendrahmen 90 x 72 mm
  * Flügel d= 113,5 mm, mit beidseidiger
  Massivholzaufdopplung
  Nut- und Feder, leicht gefasst, senkrecht
  * Bodenschwelle
  Die Bodenschwelle ist thermisch getrennt, EV1
  eloxiert und 20 mm hoch, somit barrierefrei nach
  DIN 18040-2.
  * Dichtung aus Silikon, im Rahmen 3-seitig, im Flügel
  4-seitig umlaufend
  * Beschlag
  3-fach Verriegelung, bestehend aus stabilem
  Schlosskasten mit Falle und Riegel sowie 2
  zusätzlichen Massivriegeln mit zentraler
  Betätigung.
  3 Stück schwere Einbohrbänder, 3-teilig
  * mit Wetterschenkel
  * mit Lüftungsgitter (Lamellen) aus nichtrostendem
  Stahl,  Werkstoff-Nr 1.4509, Dicke 0,7 mm,
  zinnbeschichtet, patinierfähig
  Höhe ca. 47,5 cm
  * Beschlag für 1-flügelige Antipaniktüren
  Schließfunktion B (gem. DIN EN 179)
  * Schloss incl. Zubehör:
  Antipanik- Riegel- Fallenschloss mit automatischer
  Verriegelung, ohne Wechsel, Edelstahl- Stulp,
  Riegel und Falle vernickelt, geteilte Drückernuss,
  vorgerichtet für Profilzylinder. Schließplatte.
  * Betätigung:
  Innen: Türdrücker nach DIN EN 179, Schwarz matt
  Außen: Türknauf, schwarz matt, Langschild
- Dichtung für unteren Anschluss der äußeren
  Dichtebene mit Folie, Anschluss gegen Erdreich
- Abdichtung der inneren Dichtebene mit Dichtstoff
  (zulässige Gesamtverformung mind. 12,5 %),
  umlaufend
- Dichtung für unteren Anschluss der inneren
  Dichtebene mit Fensteranschlussfolie, diffusionsdicht
  DIN 4108-3
- Dämmebene (Funktionsebene) vollständig ausfüllen,
  mit Mineralwolle, Bauschaum ausgeschlossen!
- Holzart: Fichte, Sägerauh
Menge: 1,000 St

**11.2.34 Eingangstür T_0.17-1, 105 x 244 cm**
Eingangstür, Holz, 1-flg.

- Größe b / h: ca. 105 x 244 cm (incl. Schwelle für
  26,5 cm Bodenaufbau
- Tür nach außen öffnend
- Aufteilung siehe Planbeilage
- Konstruktion
  * Blendrahmen 90 x 72 mm
  * Flügel d= 113,5 mm, mit beidseidiger
  Massivholzaufdopplung
  Nut- und Feder, leicht gefasst, senkrecht
  * Bodenschwelle
  Die Bodenschwelle ist thermisch getrennt, EV1
  eloxiert und 20 mm hoch, somit barrierefrei nach
  DIN 18040-2.
  * Dichtung aus Silikon, im Rahmen 3-seitig, im Flügel
  4-seitig umlaufend
  * Beschlag
  3-fach Verriegelung, bestehend aus stabilem
  Schlosskasten mit Falle und Riegel sowie 2
  zusätzlichen Massivriegeln mit zentraler
  Betätigung.
  3 Stück schwere Einbohrbänder, 3-teilig
  * mit Wetterschenkel
  * Beschlag für 1-flügelige Antipaniktüren
  Schließfunktion B (gem. DIN EN 179)
  * Schloss incl. Zubehör:
  Antipanik- Riegel- Fallenschloss mit automatischer
  Verriegelung, ohne Wechsel, Edelstahl- Stulp,
  Riegel und Falle vernickelt, geteilte Drückernuss,
  vorgerichtet für Profilzylinder. Schließplatte.
  * Betätigung:
  Innen: Türdrücker nach DIN EN 179, Schwarz matt
  Außen: Türknauf, schwarz matt, Langschild
- Dichtung für unteren Anschluss der äußeren
  Dichtebene mit Folie, Anschluss gegen Erdreich
- Abdichtung der inneren Dichtebene mit Dichtstoff
  (zulässige Gesamtverformung mind. 12,5 %),
  umlaufend
- Dichtung für unteren Anschluss der inneren
  Dichtebene mit Fensteranschlussfolie, diffusionsdicht
  DIN 4108-3
- Dämmebene (Funktionsebene) vollständig ausfüllen,
  mit Mineralwolle, Bauschaum ausgeschlossen!
- Holzart: Fichte, Sägerauh
Menge: 1,000 St

#### 11.3 Bauteil Anbau Süd

**11.3.1 Einfachfenster B 1010 mm H 540 mm 1tlg 1,3W/m2K Rahmen Holz-Alu Isolierglas 2fach Dichtungsband BG1 Dichtungsband BGR**
STLB-Bau 2025-10 026
Einfachaußenfenster,

Breite Blendrahmen '1010' mm,

Höhe Blendrahmen '540' mm,  einteilig, Wandaufbau im Anschlussbereich einschalig mit vorgehängter hinterlüfteter Fassade, Befestigungsuntergrund Holz,
bauphysikalische Anforderungen: Schlagregendichtheit Klasse 9 A (600 Pa) DIN EN 12208, Wärmeschutz DIN EN ISO 10077-1, DIN 4108-4 Uw kleiner gleich 1,3 W/m2K,
Rahmen innen aus Holz, außen aus Aluminium, Holzart Fichte, flächenbündig, Rahmenoberfläche innen endbehandelt, lasiert, Rahmenoberfläche außen pulverbeschichtet, Sollschichtdicke DIN EN ISO 12944-5 60 mym,
1. Teil Drehkipp, Fenster transparent und transluzent mit einer Füllung, aus Isolierglas, 2-fach, satiniert, UV-beständiger Randverbund und wärmetechnisch verbesserte Abstandhalter DIN EN ISO 10077-1, mit 2 Anschlagdichtungen und Mitteldichtung, mit Beschlag, Fenstergriff aus nichtrostendem Stahl, mattgebürstet,
Abdichtung der äußeren Dichtebene mit imprägniertem Fugendichtungsband aus Schaumkunststoff, Beanspruchungsgruppe 1 DIN 18542, umlaufend, Dichtung für unteren Anschluss der äußeren Dichtebene mit Fensteranschlussfolie, Abdichtung der inneren Dichtebene mit imprägniertem Fugendichtungsband aus Schaumkunststoff Beanspruchungsgruppe R DIN 18542, umlaufend, Dichtung für unteren Anschluss der inneren Dichtebene mit Fensteranschlussfolie, diffusionsdicht DIN 4108-3, Dämmebene (Funktionsebene) vollständig ausfüllen, mit Schaumstoffbändern.
Menge: 1,000 St

**11.3.2 Einfachfenster B 1900 mm H 540 mm 2tlg 1,3W/m2K Rahmen Holz-Alu Isolierglas 2fach Dichtungsband BG1 Dichtungsband BGR**
STLB-Bau 2025-10 026
Einfachaußenfenster,

Breite Blendrahmen '1900' mm,

Höhe Blendrahmen '540' mm,  2-teilig, senkrecht geteilt, mit durchlaufendem Pfosten, Wandaufbau im Anschlussbereich einschalig mit vorgehängter hinterlüfteter Fassade, Befestigungsuntergrund Holz,
bauphysikalische Anforderungen: Schlagregendichtheit Klasse 9 A (600 Pa) DIN EN 12208, Wärmeschutz DIN EN ISO 10077-1, DIN 4108-4 Uw kleiner gleich 1,3 W/m2K,
Rahmen innen aus Holz, außen aus Aluminium, Holzart Fichte, flächenbündig, Rahmenoberfläche innen endbehandelt, lasiert, Rahmenoberfläche außen pulverbeschichtet, Sollschichtdicke DIN EN ISO 12944-5 60 mym,
1. Teil Drehkipp, 2. Teil festverglast, Fenster transparent und transluzent mit 2 Füllungen, aus Isolierglas, 2-fach, UV-beständiger Randverbund und wärmetechnisch verbesserte Abstandhalter DIN EN ISO 10077-1, mit 2 Anschlagdichtungen und Mitteldichtung, mit Beschlag, Fenstergriff aus nichtrostendem Stahl, mattgebürstet,
Abdichtung der äußeren Dichtebene mit imprägniertem Fugendichtungsband aus Schaumkunststoff, Beanspruchungsgruppe 1 DIN 18542, umlaufend, Dichtung für unteren Anschluss der äußeren Dichtebene mit Fensteranschlussfolie, Abdichtung der inneren Dichtebene mit imprägniertem Fugendichtungsband aus Schaumkunststoff Beanspruchungsgruppe R DIN 18542, umlaufend, Dichtung für unteren Anschluss der inneren Dichtebene mit Fensteranschlussfolie, diffusionsdicht DIN 4108-3, Dämmebene (Funktionsebene) vollständig ausfüllen, mit Schaumstoffbändern.
Menge: 1,000 St

**11.3.3 Außentürel. Drehflügeltür 1flg B 1190 mm H 2465 mm stumpfer Anschlag 1,3W/m2K Holz-Alu flügelüberdeckend**
STLB-Bau 2025-10 026
Außentürelement, als Drehflügeltür, einflügelig, stumpf einschlagend, als barrierefreie Ausführung DIN 18040,

lichte Durchgangsmaße des Gehflügels B/H in mm '900'

Breite Nennmaß Wandöffnung '1190' mm,

Höhe Nennmaß Wandöffnung '2465' mm,  Wandaufbau im Anschlussbereich einschalig mit VHF, Befestigung an Holz, Leibungsmontage außen, in Öffnungen mit stumpfen Anschlag,
bauphysikalische Anforderungen: Wärmeschutz DIN EN ISO 10077-1, DIN 4108-4 Ud kleiner gleich 1,3 W/m2K, Türschwelle thermisch getrennt, Türschwelle barrierefrei DIN 18040 und DIN EN 17210,
Türflügel innen Holz, außen Aluminium, Rahmen flächenbündig, Holzart Fichte, Oberfläche der Öffnungsfläche pulverbeschichtet, Oberfläche der Schließfläche endbehandelt, lasiert,
Türflügel nichttransparent mit einer Füllung, als Metall-Verbundelement, aus Aluminium, flügelüberdeckend, mit Bändern, 3 Bänder je Flügel,
vorgerichtet für Paniktürverschluss DIN EN 1125 Typ A Griffstangen-Betätigung, vorgerichtet für Mehrfachverriegelung, mit Obentürschließer, mit Bodendichtung, absenkbar, Abdichtung der äußeren Dichtebene mit imprägniertem Fugendichtungsband aus Schaumkunststoff, Beanspruchungsgruppe 1 DIN 18542, 3-seitig, Dichtung für unteren Anschluss der äußeren Dichtebene mit Fensteranschlussfolie, Anschluss an bodentiefem Element erdberührt, Abdichtung der inneren Dichtebene mit Dichtstoff (zulässige Gesamtverformung mind. 12,5 %), 3-seitig, Dämmebene (Funktionsebene) vollständig ausfüllen, mit Mineralwolle,
Ausführung gemäß Einzelbeschreibung,

Einzelbeschreibungs-Nr 'nach außen öffnend; Außenmaß incl. Bodeneinstand von ca. 26 cm'.
Menge: 1,000 St

**11.3.4 Paniktürverschluss TypA Gehflg. Verriegelg. einfach Stahl niro**
STLB-Bau 2025-10 029
Paniktürverschluss DIN EN 1125 für einflügelige Türen, Typ A Griffstangen-Betätigung, aufliegend befestigen, Gehflügel einfach verriegelnd, Außenseite mit Drückerbetätigung, Dauerfunktionstüchtigkeit 100000 Prüfzyklen, aus nichtrostendem Stahl, Korrosionsbeständigkeit DIN EN 1906 Klasse 4.
Menge: 1,000 St

**11.3.5 Mehrfachverriegelung Panikfunktion Durchgangsfunktion Profilzyl**
STLB-Bau 2025-10 029
Mehrfachverriegelung,
für Holztüren, mit Panikfunktion, als Durchgangsfunktion, Schlossmaße DIN 18251, vorgerichtet für Profilzylinder DIN 18252, mit Selbstverriegelung, 2tourig, für einflügelige Tür, Schließblech/-teile profilabhängig, Stulpschiene mit Zapfenverschlüssen an 3 Stellen aus Stahl, korrosionsgeschützt, Falle und Riegel des Hauptschlosses aus Stahl, korrosionsgeschützt.
Menge: 1,000 St

**11.3.6 Außentürel. Drehflügeltür 2flg B 2500 mm H 2705 mm stumpfer Anschlag 1,3W/m2K Holz-Alu**
STLB-Bau 2025-10 026
Außentürelement, als Drehflügeltür, 2-flügelig, stumpf einschlagend, als barrierefreie Ausführung DIN 18040,

Breite Nennmaß Wandöffnung '2500' mm,

Höhe Nennmaß Wandöffnung '2705' mm,  Wandaufbau im Anschlussbereich einschalig mit VHF, Befestigung an Holz, Leibungsmontage außen, in Öffnungen mit stumpfen Anschlag,
bauphysikalische Anforderungen: Wärmeschutz DIN EN ISO 10077-1, DIN 4108-4 Ud kleiner gleich 1,3 W/m2K, Gesamtenergiedurchlassgrad Verglasung g 0,4 DIN EN 410, Türschwelle thermisch getrennt, Türschwelle barrierefrei DIN 18040 und DIN EN 17210,
Türflügel innen Holz, außen Aluminium, Rahmen flächenbündig, Holzart Fichte, Oberfläche der Öffnungsfläche pulverbeschichtet, Oberfläche der Schließfläche endbehandelt, lasiert, Türflügel transparent mit 2 Füllungen, aus Isolierglas, 2-fach, mit VSG 2-seitig, UV-beständiger Randverbund und wärmetechnisch verbesserte Abstandhalter DIN EN ISO 10077-1, mit Bändern, 3 Bänder je Flügel,
mit Drückergarnitur DIN EN 1906, DIN 18273, vorgerichtet für Mehrfachverriegelung, mit Bodendichtung, absenkbar, Abdichtung der äußeren Dichtebene mit imprägniertem Fugendichtungsband aus Schaumkunststoff, Beanspruchungsgruppe 1 DIN 18542, 3-seitig, Dichtung für unteren Anschluss der äußeren Dichtebene mit Fensteranschlussfolie, Anschluss an bodentiefem Element erdberührt, Abdichtung der inneren Dichtebene mit Dichtstoff (zulässige Gesamtverformung mind. 12,5 %), 3-seitig, Dämmebene (Funktionsebene) vollständig ausfüllen, mit Mineralwolle,
Ausführung gemäß Einzelbeschreibung,

Einzelbeschreibungs-Nr 'nach außen öffnend; Außenmaß incl. Bodeneinstand von ca. 26 cm'.
Menge: 1,000 St

**11.3.7 Mehrfachverriegelung Profilzyl**
STLB-Bau 2025-10 029
Mehrfachverriegelung,
für Holztüren, Schlossmaße DIN 18251, vorgerichtet für Profilzylinder DIN 18252, 2tourig, für 2-flügelige Tür, Schließblech/-teile profilabhängig, Stulpschiene mit Zapfenverschlüssen an 3 Stellen aus Stahl, korrosionsgeschützt, Falle und Riegel des Hauptschlosses aus Stahl, korrosionsgeschützt.
Menge: 1,000 St

**11.3.8 Drückergarnitur Gebrauchskl.3 TypU Alu kunststoffbesch Langschild Schlossentfernung 72mm**
STLB-Bau 2025-10 029
Drückergarnitur DIN EN 1906, Gebrauchskategorie Klasse 3, Dauerfunktionstüchtigkeit Klasse 7, Feuerbeständigkeit Klasse 0, Sicherheit Klasse 0, Einbruchschutz Klasse 2, Korrosionsbeständigkeit DIN EN 1670 Klasse 3, Ausführungsart Typ U, Maße DIN 18255, aus Aluminium, kunststoffbeschichtet, Langschild, Entfernung Schloss 72 mm, sichtbar verschrauben.
Menge: 1,000 St

#### 11.4 Stundenlohnarbeiten

**11.4.1 Facharbeiter/-in sämtliche Kosten/Zuschläge**
STLB-Bau 2025-10 091
Stundenlohnarbeiten durch Facharbeiter/-in
der Verrechnungssatz für die jeweilige Arbeitskraft umfasst sämtliche Aufwendungen wie Lohn- und Gehaltskosten, Lohn- und Gehaltsnebenkosten, Zuschläge, lohngebundene und lohnabhängige Kosten, sonstige Sozialkosten, Gemeinkosten, Wagnis und Gewinn.
Menge: 100,000 h
